# Eigenbetriebe Emslandhallen_Halle IV
Angebotsaufforderung (GAEB DA XML 3.3, DA83)
Projekt: 2019-018
Währung: EUR
Erstellt mit: GXML Toolbox V3.3 R20220330, ORCA AVA 27 27.00.00, 07.10.2026

## Baubeschreibung
Bauherr: Emslandhallen Lingen, Lindenstraße 24a, 49808 Lingen

Leistungsort: Kaiserstraße 10a, 49809 Lingen

Anlass:
Bei Voruntersuchungen und Ortsbegehungen wurden zum Teil erhebliche Defizite im Bereich des Brandschutzes, insbesondere hinsichtlich der Sicherstellung der Rettungswege sowie der Rauchableitung festgestellt.
Die erforderlichen baulichen Maßnahmen zur Erfüllung der brandschutztechnischen Anforderungen wurden im Rahmen eines Brandschutzkonzeptes sowie einer Räumungs- und Entrauchungssimulation ermittelt und sind diesem Antrag beigefügt.

Planungsziel:
Ziel ist die brandschutztechnische und statische Ertüchtigung des Gebäudes "Halle IV" gemäß den beschriebenen Anforderungen des beigefügten Brandschutzkonzeptes sowie der beigefügten Räumungs- und Entrauchungssimulation.

Deckenkonstruktion der Büroeinbauten im Obergeschoss
Im Zuge von Ortsbesichtigungen und Bestandsaufnahmen wurde festgestellt, dass die Trockenbaukonstruktion der Decken über dem Obergeschoss an zahlreichen Stellen über Stahlseile am Dachtragwerk der umhüllenden Halle abgehängt ist. Nach statischer Überprüfung wurde festgestellt, dass es durch die zusätzliche Einleitung von Punktlasten zu einer Überlastung des Hallentragwerkes kommt und demzufolge diese Abhängungen entfernt werden müssen. Dazu werden die vorhandenen Trockenbaudecken, bis auf die vorhandenen Querträger, welche zur Aussteifung der vorhandenen Trockenbauwände dienen, entfernt. Über eine neue Stahlkonstruktion mit begehbarer Trapezblechauflage wird die neue Deckenkonstruktion in Trockenbauweise abgehängt und statisch abgetragen.

Innenwände
Gemäß Brandschutzkonzept wird an bestimmte Innenwände im Gebäude die Anforderung feuerhemmend (F30) gestellt, um die im Brandschutzkonzept definierten Nutzungseinheiten brandschutztechnisch zu trennen. Diese Innenwände werden im Zuge der Baumaßnahme hinsichtlich ihrer brandschutztechnischen Eignung genauer überprüft und ggf. ertüchtigt.

Treppenhäuser
Die vorhandenen Treppenhäuser werden gemäß den Bedingungen des Brandschutzkonzeptes so ertüchtigt, dass sie die Anforderungen an einen notwendigen Treppenraum gem. § 15 NBauO erfüllen. Im Bereich der beiden Treppenhäuser an der Nordseite des Gebäudes (0-046 und 0-048), wird auch der angrenzende Windfang (0-047) entsprechend der Anforderungen an einen notwendigen Treppenraum ertüchtigt, um den direkten Ausgang ins Freie aus den v.g. Treppenhäusern zu gewährleisten.

Treppen
Die vorhandene Treppenanlage in dem Flur (0-094) wird im Obergeschoss bis zu dem hier befindlichen Flur (1-074) erweitert und stellt somit den 2. Rettungsweg der Büroeinheiten im Obergeschoss dieses Bereiches sicher.

Außentüren
Zur Sicherstellung einer wirksamen Entrauchung des Gebäudes im Brandfall, sind ausreichend Zuluftöffnungen erforderlich. Dazu werden die vorhandenen Außentüren mit automatischen Antrieben ausgestattet, die gesteuert über die Brandmeldeanlage (BMA), im Brandfall die Türen öffnen.
Des Weiteren sind, zur Einhaltung der maximalen Rettungsweglängen von 35 m und zur Einhaltung der Forderung nach zwei unabhängigen baulichen Rettungswegen, zusätzliche Ausgänge ins Freie herzustellen. Insgesamt werden sieben zusätzliche Ausgänge benötigt. Diese werden im Bereich der vorhandenen Fassaden-Fenstern eingebaut. Dazu wird die vorhandene Fensterbrüstung abgebrochen. Der neu zu erstellende Fensterbereich oberhalb der neuen Außentüren sowie die Außentüren selber erhalten die gleiche Optik wie die bereits existierenden Außentüren, um eine einheitliche Gesamtansicht zu erhalten. Auch diese neuen Außentüren werden mit an die BMA gekoppelten Antrieben zur automatischen Öffnung ausgestattet.

Innentüren / Innenfenster
Wie bereits beschrieben sind ausreichend Zuluftöffnungen notwendig, um eine wirksame Entrauchung des Gebäudes im Brandfall über die Rauch- und Wärmeabzugsgeräte zu gewährleisten. Aus diesem Grund werden die innenliegenden Hauptzugangstüren zu den Erschließungsfluren der Büronutzungsbereiche mit automatischen Antrieben ausgestattet, die über die BMA gesteuert, die Türen im Falle eines Brandes öffnen.
Die sonstigen Innentüren, sofern sich an diese Türen Anforderung aus dem Brandschutzkonzept ergeben, werden überprüft und entsprechend der gestellten Anforderungen ertüchtigt oder ausgetauscht.
Die Eignung der sonstigen Innenfenster wird hinsichtlich der Anforderungen, die sich aus dem Brandschutzkonzept ergeben ebenfalls geprüft und wenn notwendig ausgetauscht.

Rauchschutz
Um die Rauchfreihaltung der Rettungswege sicherzustellen wird das Gebäude gemäß Brandschutzkonzept in 12 Rauchabschnitte unterteilt. Die Rauchschutztrennung erfolgt überwiegend über die vorhandenen Innenwände, welche bis unter die Dachhaut geführt sind und so die Rauchweiterleitung in einen benachbarten Rauchabschnitt unterbinden.
Im Bereich der Achse B, wird im Obergeschoss oberhalb der Decke eine geeignete Rauchschürze installiert, um den Rauchübertritt in den angrenzenden Rauchabschnitt zu verhindern.
Auch der zur Halle (0-083) hin offene Haupterschließungsgang (0-067) wird im Bereich des Cafés im Brandfall mit einer geeigneten Rauschschürze abgetrennt.

Brandmeldeanlage
Das Gebäude wird mit einer flächendeckenden Brandmeldeanlage (BMA) mit Aufschaltung zur Feuerwehr ausgestattet. Die BMA steuert ebenfalls die Betätigung der Rauch- und Wärmeabzugsgeräte (NRWG) sowie die Steuerung der entsprechenden Innen- und Außentüren zur Zuluftführung. Im Brandfall erfolgt so eine automatische Öffnung der angesteuerten Innen- und Außentüren sowie der NRWG im Dachbereich.

Rauch- und Wärmeabzugsgeräte
Die vorhandenen Natürlichen Rauch- und Wärmeabzugsgeräte (NRWG) im Bereich der Lichtbänder werden hinsichtlich ihrer Funktion überprüft und ggf. erneuert. Die Steuerung erfolgt über eine Kopplung mit der Brandmeldeanlage sowie über Handauslöser im Gebäude.

Leitungsführungen
Die vorhandenen Leitungsführungen und Leitungsdurchführungen werden hinsichtlich der im Brandschutzkonzept dargestellten Anforderung geprüft und ggf. entsprechend brandschutztechnisch ertüchtigt.

Kunsthalle
Aktionsgalerie
Im Bereich des Flures (0-105) befindet sich derzeit eine sog. Aktionsgalerie der Kunsthalle für spezielle Aktionen (Kunstvermittlung für Kinder, etc.). Da über diesen Flur auch die Rettungswege aus den angrenzenden Büroeinheiten führen, wird dieser Bereich mit einer feuerhemmenden Einhausung versehen (Wände, Decke; Türen/Fenster), und so brandschutztechnisch vom Flur abgetrennt.

## Allgemeine Bestimmungen
Der Betrieb der Halle IV läuft während der Bauzeit uneingeschränkt weiter. Aus diesem Grund ist eine zeitversetzte Ausführung der Einzelleistungen einzukalkulieren und in Absprache mit der örtlichen Bauleitung durchzuführen. Außerdem ist auf den Schutz der Mieter und Nutzer jederzeit zu achten.
Für die Leistungen dieses Gewerkes gilt die VOB.

## Vorbemerkung SiGe-Ko
Vorbemerkung zum Sicherheits- und Gesundheitsschutz auf der Baustelle

Arbeitssicherheit:
Sicherheits- und Arbeitsbereiche sind weiträumig  abzusichern und mit der Bauleitung abzustimmen.
Entsprechend des Arbeitsschutzgesetzes S 19 vom 7.  August 1996 gilt für die Baustelle und alle Arbeiten die "Verordnung über Sicherheit und Gesundheitsschutz auf Baustellen" (Baustellenverordnung) in der letzten gültigen Fassung.
Vom Auftraggeber wird deshalb ein Fachingenieur als "Sicherheitskoordinator" eingesetzt, welcher die Durchführung und Übenvachung der vor beschriebenen  Verordnung ausführt. Er ist im Rahmen seines Auftrages auf der Baustelle gegenüber allen Beteiligten  weisungsberechtigt.
Der Auftragnehmer hat alle im Zusammenhang mit dieser Verordnung erforderlichen Maßnahmen durchzuführen und  die Weisungen des Koordinators zu befolgen. Eventuell enstehende Kosten hierfür werden nicht gesondert vergütet.
SiGeKo Allgemeine Sicherheitsanweisungen:
Die folgenden Vorschriften sind bei der Arbeit  einzuhalten:
-die Berufsgenossenschaftlichen Vorschriften (Unfallverhütungsvorschriften) für Sicherheit und Gesundheit bei der Arbeit,
-berufsgenossenschaftliche Regeln für Sicherheit und Gesundheit bei der Arbeit,
-die Berufsgenossenschaftlichen Informationen für Sicherheit  und Gesundheit bei der Arbeit, -die Verordnung über Arbeitsstätten (ArbStättV), - die Arbeitsstättenrichtlinien.
Die Gefährdungsbeurteilung gemäß Arbeitsschutzgesetz  (SS 5 und 6) ist vor den Tätigkeiten auf der Baustelle vorzulegen.
Die auf der Baustelle eingesetzten Mitarbeiter (auch Mitarbeiter von Subunternehmern) sind mindestens 1 x jährlich entsprechend den ausgeführten Tätigkeiten zu unterweisen (S 4 IJVV Grundsätze der Prävention (BGV Al )). Diese  Unterweisung ist aktenkundig zu machen und dem  Sicherheitskoordinator auf Nachfrage vorzulegen.

 Von jeder auf der Baustelle tätigen Firma muss mindestens eine deutschsprachige Aufsichtsperson auf der Baustelle vorhanden sein.
 Auf der Baustelle herrscht Alkohol- und Rauschmittelverbot. Das Mitführen von Explosionsstoffen sowie Waffen und Munition im Sinne des Waffengesetzes ist untersagt.
Der Unternehmer hat folgende Voraussetzungen für die Organisation der Ersten-Hilfe bereitzustellen:
- Meldeeinrichtungen, über die Hilfe herbeigerufen werden kann (Telefon, Handy u. a.),
-Erste-Hilfe-Material (Verbandkästen),  - Ersthelfer, je nach Beschäftigtenzahl. (S 26 Grundsätze der Prävention BGV Al)

## 32 Lamellenlüfter

### Titel 01 Lamellenlüfter

**01.1 Baustelleneinrichtung**
*** Pauschalposition
Baustelleneinrichtung, Einrichten, Vorhalten während der Bauzeit sowie Räumen der Baustelle, Gestellung der Tagesunterkünfte und Magazin, Maschinen, Geräte, Krane soweit erforderlich, einschl. Abfuhr aller nicht benötigten Baumaterialien sowie Reinigung aller in Anspruch genommenen Flächen, soweit nicht in den Einheitspreisen enthalten
Menge: 1,000 psch

**01.2 Sicherungsmaßnahmen gegen Absturz**
*** Pauschalposition
Herstellen, Vorhalten, erforderliches Umsetzen sowie Rückbauen sämtlicher für die Ausführung der Arbeiten erforderlichen Absturzsicherungsmaßnahmen im Bereich der Dachflächen und Lichtbänder gemäß den geltenden Vorschriften.
Die Leistung umfasst sämtliche zur sicheren Ausführung der Demontage- und Montagearbeiten notwendigen Einrichtungen und Maßnahmen einschließlich deren Vorhaltung für die Dauer der Arbeiten.
Absturzsicherungen auf dem Dach können für die Arbeiten genutzt werden. Erforderliche zusätzliche Sicherungsmaßnahmen innerhalb des Gebäudes oder im Bereich der Lichtbänder sind mit einzukalkulieren.
Menge: 1,000 psch

**01.3 Aufbauen Gerüsttreppe einläufig H 9-10m**
STLB-Bau 2026-04 001
Aufbauen Gerüsttreppe, einläufig,
Verankerung am Bauwerk, Gerüsttreppe von Standfläche bis zur obersten Gerüstlage, Höhe über 9 bis 10 m.
Menge: 5,000 St

**01.4 Demontage der Drahtglasfelder**
Demontage vorhandener Drahtglasfelder und Leisten einschließlich aller Befestigungs- und Anschlussbauteile im Bereich der vorgesehenen Lamellenlüfteröffnungen. Inklusive Ausbau vorhandener Glasfelder, Demontage von Befestigungselementen und Abdeckprofilen, Schutz angrenzender Bauteile vor Beschädigung, Verladen, Abtransport und fachgerechte Entsorgung sämtlicher Materialien einschließlich der anfallenden Entsorgungskosten.
Menge: 7,000 St

**01.5 Lieferung und Montage von Lamellenlüfter**
Lieferung und Montage von Lamellenlüftern für den Einbau in das vorhandene Lichtband der Satteldachlandschaft.

Ventra RWA+Lüftung 24-Volt Ventra Lamellenlüfter 070-8 qualifiziertes NRWG DIN/EN 12101-2 Aerodynamische Rauchabzugsfläche Aa: 0,706 m² "AUF/ZU"- Betätigung 24 Volt (1 Amp.) Hohe isolierte Gerätebasis umlaufend dichtgeschweißte Konstruktion aus gehärteten Seewasser- und korrosionsbeständigen Aluminium AlMg 3, im geöffneten Zustand Sturm resillient Kein Überschlag auf die Dachfläche Lamellendrehpunkte freischwimmend gelagert in korrosionsbeständigen Lagern als torsionsfreie Konstruktion witterunsbeständige u. silikonfreie EPDM-Profildichtungen zwischen Lamellen und Gerätebasis als Wind- u. Regendichter Kantenschutz inkl. Dichtbürsten für erhöhte Luftdichtigkeit umlaufenden S4-Flansch gedämmt zur Anbindung in eine Pfosten- Riegel Glas Konstruktion Lamellenausfachung: 2-fach Isolierglas mit mattiert heller Folie im SZR Ug-Wert: 1,3 W/m²K DIN/EN 673 Brandverhalten Verglasung: A1 nicht brennbar gem. DIN/EN 13501-1 Lamellen 6° schräg angeordnet Scharnier- Drehpunkt hochseitig kontrollierte Entwässerung über Drainagen als selbstreinigende Konstruktion - Öffungswinkel 90° Lamellenanzahl: 8 Segmente Durchsturzsicher GS-BAU-18 komplett werkseitig vormontiert Geräteabmessung BxH: 660 x 1840 cm Flanschabmessung BxH: 820 x 2.000 mm Gewicht: 77 kg
Inklusive sämtlicher Anschluss- und Abdichtungsarbeiten sowie einer Funktionsprüfung der beweglichen Bauteile nach Montage einschließlich Dokumentation sowie Lieferung und Verlegung aller erforderlichen Steuer- und Anschlussleitungen, Anschluss der 24-V-Antriebe an die vorhandene RWA-Anlage, Inbetriebnahme und Funktionsprüfung.
Menge: 7,000 St

**01.6 Notstromakkumulatoren für vorhandene RWA-Anlage**
Liefern, montieren und in Betrieb nehmen von Notstromakkumulatoren für vorhanden RWA-Anlage. Die Akkumulatoren sind entsprechend den Anforderungen der vorhandenen RWA-Zentrale sowie der angeschlossenen Verbraucher zu dimensionieren und auf die neuen Lamellenlüfter abzustimmen.
Menge: 7,000 St

**01.7 Zentrale**
Zentrale  in  AP-Kunststoffgehäuse,
Abmessung:  220x145x85  mm (HxBxT)
Gehäusefarbe:  RAL 2011
mit eingebauter  RWA-Bedienstelle  für  die  Funktionen "RWA-Auf", "RWA-Zu", eingebautem  Lüftungstaster  mit  den  Funktionen  Lüftung-Auf, -Stopp,  -Zu. Weiterleitung  der  Meldungen  "RWA  ausgelöst und  "Störung", Leitungsüberwachung  der Melderkreise  (autom.  Melder, RWA-Bedienstellen  und  angeschlossene  Antriebe)
für 24  \/  DC  Antriebe  mit  eigener  Last-  oder  Endab- schaltung  mit einer  gesamten  Stromaufnahme  von max.  2 A
es können angeschlossen werden:
- bis 10  RWA-Bedienstellen
- bis 10  automatische  Melder  in  2-Leiter-Technik
- bis10  externe  Lüftungstaster  Auf/Stop/Zu  (mit  oder  ohne
Auf-Anzeige)
- 24  V  DC  Sirene  oder  Blitzleuchte,  max.  100  mA zur  potenzialfreien  Meldung:  RWA  ausgelöst (Schließerkontakt)  und  Störung  (Öffnerkontakt),  24 V / max.  0,5A
Notauslösetaster (optional)  NAT-DIN  a.P.  für  ETZ,  24  Volt,  EMZ  24V, drei Anzeigen,  inkl.  Montage.
Menge: 1,000 St

### Titel 99 Regiearbeiten

*Hinweis: Regiearbeiten*
Stundenlohnarbeiten, die eventuell anfallen, sind vor Arbeitsbeginn anzuzeigen und innerhalb von drei Arbeitstagen bescheinigen zu lassen oder innerhalb einer Woche an die Bauleitung zu schicken.

Später vorgelegte Rapportzettel können nicht anerkannt werden.

Meister, Vorarbeiter und Kundendienstmonteure werden mit den Stundensätzen für Facharbeiter vergütet. In den Sätzen sind Auslösung sowie sämtliche Zulagen
enthalten.

Alle auf Nachweis auszuführenden Arbeiten werden bis zur Fertigstellung der Anlage zu diesen Preisen vergütet, Material wird zu den Angebots-Lieferpreisen vergütet !

**99.1 Stundenlohnarbeiten Facharbeiter**
Stundenlohnarbeiten Facharbeiter gem. VOB/B  15, mittlerer Stundensatz. Ausführung nur nach ausdrücklicher Aufforderung bzw. Freigabe durch die Bauleitung des AG. Stundenzettel sind arbeitstäglich bei der Bauleitung / dem Bauherrn vorzulegen und abzeichnen zu lassen.
Menge: 30,000 h

**99.2 Stundenlohnarbeiten Bauhelfer**
Stundenlohnarbeiten Facharbeiter gem. VOB/B  15, mittlerer Stundensatz. Ausführung nur nach ausdrücklicher Aufforderung bzw. Freigabe durch die Bauleitung des AG. Stundenzettel sind arbeitstäglich bei der Bauleitung / dem Bauherrn vorzulegen und abzeichnen zu lassen.
Menge: 30,000 h
